# Komb. Hochdruckspül-/Schlammsaugfahrzeug
Angebotsaufforderung (GAEB DA XML 3.0, DA83)
Projekt: 2026-01
Währung: EUR
Erstellt mit: ARRIBAp V12.2.189, 08.07.2026

## Leistungsbeschreibung
Der Zweckverband Wasserversorgung- und Abwasserentsorgung Fürstenwalde und Umland (ZVWA) mit Sitz in
Fürstenwalde beschafft für die Betriebsstätte Abwasser
ein Servicefahrzeug (LKW mit Hochdruckspül- und Saugaufbau)
für den Einsatz im Bereich des Schmutz- und Mischwassernetzes.

## 1 Komb. Hochdruckspül-/Schlammsaugfahrzeug
Datum: 06.07.2026

### Bereich 1 Komb. Hochdruckspül-/Schlammsaugfahrzeug

**Ausführungsbeschreibung 3 Sonstiges**
*Sonstiges*
Gewichtsbilanz
Aufrisszeichnung (keine Skizze) in min. DIN A3 mit Gewicht- und Maßangaben,
3D-Darstellung
Geforderte Unterlagen gemäß Leistungsverzeichnis.

#### Abschnitt 1.1 Fahrgestell

**1.1.10 Fahrgestell**
*** Pauschalposition
mit nachfolgend aufgeführter Konfiguration:
Fahrgestell ausgelegt für Baustellenverkehr
3 Achs-Fahrgestell mit gelenkter Nachlauflenkachse
zul. Gesamtgewicht 26.000 kg, technisch 28.000 kg
Motorisierung: 450 - 470 PS, EURO 6E
Verstärkte Motorbremse 3-stufig (High Performance Engine Breake)
Fahrerhaus: mittellang
Motortunnel ca. 320 mm
Außenstaufach links im Fahrerhaus
Dachluke im Fahrerhaus
Lackierung in Kommunalorange RAL 2011 incl. Ziergitter Kühlergrill
Radstand 1. -  2. Achse:  3.900 - 4.000 mm
Rahmenüberhang mind. 1.650 mm - Überhangskürzung durch Aufbauhersteller

Nebenantrieb: kupplungsabhängig, NMV oder glw. mind.
1.600 Nm Dauerbetrieb, Übersetzung ca. i=1,2 -1,3
Flansch 150 mm Durchmesser
Nebenantrieb muss bei laufendem Motor vom Bedienstand schaltbar sein.
Getriebeölkühlung
Getriebe:  Schaltung 16 Gang, automatisierte Schaltung (ohne Kupplungspedal)
Motorbremse 3-stufig (High Performance Engine Breake)

Elektronische Schnittstelle für Aufbausteuerung
(parametrierbar)
Erstparametrierung durch Fahrgestellhersteller
Vorbereitung Motor-Start-Stopp

kompletter Rahmen und Schlussquerträger geschraubt
Lochraster am Rahmen durchgehend
Vorderachslast 1. min. 8.000 kg, Luftfederung
Antriebsachslast 1 x : min. 11.500 kg, Luftfederung
Achslast Nachlauflenkachse min. 8.000 kg, Luftfederung
Nachlaufachse lenkbar und entlastbar
Differenzialsperre
Alle Achsen mit Kotflügel ab Werk und Spritzschutz
Scheibenbremsen an allen Achsen, teilweise
mit Schutzabdeckung
Kotflügel 3-teilig mit EG-Spritzschutz
Unterfahrschutz seitlich

Bereifung VA: 385 / 65 R 22,5
Bereifung HA: 315 / 80 R 22,5
Bereifung NLA: 385 / 65R 22,5
ohne Ersatzrad
Bereifung als Ganzjahresbereifung
mit Schneeflockensymbol

Abschleppkupplung vorn und hinten
Stabilisator an Vorderachse und Hinterachse,
an Nachlaufachse zusätzlich
Ausgelegt für Fahrzeuge mit hohen Lastschwerpunkt

Lichtsensor und Lichtautomatik
Regensensor

Hauptscheinwerfer/ Rückleuchten LED
Umrissleuchten, Rückfahrscheinwerfer, Nebelschlussleuchten
Nebelscheinwerfer
LED-Tagfahrlicht
2 Stück Blitzkennleuchten LED auf FHS-Dach
Aufbau der Blitzkennleuchten vorn am Fahrerhaus
3 zusätzliche Schalter für Aufbaufunktionen (z.B. Licht, Rundumkennleuchten)
2 LED-Arbeitsscheinwerfer hinten unten an den vorderen Kotflügeln

Seitliche Begrenzungsleuchten (mitblinkend)

Kraftstoffbehälter mind.  290 Liter links verbaut
AD-Blue Tank mind. 60 Liter links verbaut
Fahrer- und Beifahrer-Komfortsitz luftgefedert
Sitzbezüge für beide Sitze
Ablagekasten hoch auf Motortunnel zwischen den Sitzen
Rückfahrwarner, abschaltbar
Schließanlage mit Zentralverriegelung
4 Fernbedienungschlüssel
Rückspiegel elektrisch verstellbar mit Spiegelheizung
Fahrerhausrückwand ohne Fenster

Frontscheibe mit Bandfilter

Digitalradio mit Bluetooth, für Kopplung Telefon zum Freisprechen,
einschließlich Mikrofon
Mediacockpit
Navigationssystem
Abstandstempomat
2x Steckdose 24 V, 1x Steckdose 12 V, im Fahrerhaus
Batterien mind. 2x12V/220Ah
Lichtmaschine mind. 28V/150A
Sicherungsautomaten
Abgasanlage, Auslass nach rechts oben
Drucklufttrockner beheizt

Unterlegkeile

Klimaautomatik
Sonnenblende außen
Sonnenrollo seitlich an der Fahrer- und Beifahrertür
Drucklufthorn aus Fahrerhausdach
Staufach mit Staufachdeckel, hinter Fahrer- und Beifahrersitz
Druckluftanschluss im FHS
Gummischmutzmatten Fahrer/Beifahrer
Fahrerairbag
Raucherpaket
Warndreieck, Warnweste, Warnlampe, Verbandtasche

Abbiege-Assistentsystem
Spurhalte- und Notbremsassistent
Verkehrszeichenassistent
Bremsassistent
Müdigkeitswarner
Vorrüstung Alkoholtester
Reifendruckkontrollsystem
Abstandstempomat

 Fahrzeugausführung nach GSR, Phase C

Die genaue Beschreibung ist dem Angebot beizulegen

Angebotenes Fabrikat und Typ: '....................'
Menge: 1,000 psch

#### Abschnitt 1.2 Aufbau

**Ausführungsbeschreibung 4 Vorbemerkungen**
*Aufbau*
Es sind bei der Herstellung des Aufbaus die Unfallverhütungs- und Arbeitsschutzvorschriften, das Gerätesicherheitsgesetz und die allgemein anerkannten sicherheitstechnischen und technischen Regeln der Bundesrepublik Deutschland zu beachten.

Die Montage und Befestigung des Hilfsrahmens, des Behälters, der Armaturen, etc. ist entsprechend den Aufbaurichtlinien des Fahrgestell-Herstellers vorzunehmen.

Höhenbeschränkung max. 3.700 mm
Längenbeschränkung max. 9.000 mm
*Mit dem Angebot einzureichende Unterlagen*
- Ausführliche Leistungsbeschreibung

- Technische Datenblätter zum Fahrzeug, Fahrzeugmotor und Fahrzeugaufbau

- Nachvollziehbare Gewichtsbilanz, Berechnung der zul. Achslasten sowie des Gesamtsgewichts

- Fahrgestell- und Aufbauzeichnung mit Bemaßung

- 3D-Darstellung
*Wartung / Pflege*
Das gesamte Wassersystem muss bei Frostgefahr unproblematisch entwässert werden können. Alle Öl- und Filterwechsel müssen leicht durchführbar sein.
Die Bauteile müssen leicht erreichbar sein.
*Gewährleistung / Ersatzteilversorgung*
Der Auftragnehmer sichert eine Gewährleistungsfrist für den Aufbau von 24 Monaten nach Inbetriebnahme des Fahrzeugs - außer auf Verschleißteile - zu.
Die Gewährleistung erfolgt unter Zugrundelegung der allgemeinen Geschäftsbedingungen.

Eine Versorgung mit sämtlichen Ersatzteilen ist für die Dauer von mindestens 10 Jahren nach Fahrzeugauslieferung zu gewährleisten. Die Lieferung hat bei Bedarf innerhalb von drei Werktagen zu erfolgen.
*Vertragswerkstatt / Service*
Der Auftragnehmer verfügt über einen mobilen Werkskundendienst, der Service-, Wartungs- und Reparaturarbeiten für den Aufbau vor Ort beim Auftraggeber erledigt!

Der Auftragnehmer benennt eine Vertragswerkstatt für die Wartung des Fahrgestells und des Aufbaus innerhalb eines Radius von max.100 km.

Die Servicepartner sind mit vollständiger Anschrift und deren ausführende Leistungen als Anlage dem Angebot beizufügen!

Die Servicepartner müssen auch für die Ausführung von Garantieleistungen autorisiert sein!
*Abnahme /Liefertermin*
Die Übergabe des Fahrzeugs erfolgt beim Auftragnehmer. Eine zweitägige Einweisung des Betriebspersonals erfolgt ebenfalls beim Aufbauhersteller. Die Kosten für die Übernachtung für 2 Mitarbeiter sind hierzu einzukalkulieren. Eine Einweisung des Bedienpersonals für das Fahrgestell sowie eine weitere für den Aufbau erfolgt zusätzlich beim AG.

Durch den Auftragnehmer werden nach gegenwärtigem Kenntnisstand folgende Termin genannt:

Voraussichtliche Anlieferung Fahrgestell:

____________________________________(Monat /Jahr)

Rohbauabnahme:

____________________________________(Monate nach  Fahrgestellanlieferung)

Auslieferung beim AG:

____________________________________(Monate nach  Fahrgestellanlieferung)

Der voraussichtliche Liefertermin ist die ____ Kalenderwoche im Jahr ______.

Lieferung spätestens bis Ende 4. Quartal 2027.

Die Liefertermine sind durch den Bieter zu ergänzen!

**1.2.10 Behälter**
zylindrisch, 1-zellig, Mantelwanddicke min. 6 mm,
Behältergröße: min. 11.000 Liter
Behältermaterial: Stahlblech S355J2+N
zul. Behälterdruck: -1,0 / 0,5 bar
Vakuum: für 100 % ausgelegt

Prüfüberdruck  0,5 bar

Berechnungstemperatur: 20°C

Außenböden in Klöpperform,
durch einen Ausstoßkolben in Wasserkammer und Schlammkammer unterteilt

Restablass für die Wasserkammer mit leicht zugänglichem nach außen gezogenem Absperrorgan.

Die Abdichtung des Verschlussbodens mit einem Stück Profildichtung in Fäkalien-/ ölfester Ausführung.
Behälter- und Deckelflansch in schwerer Ausführung aus S355J2+N

Verschlussboden hydraulisch nach oben öffnend mit hydraulischer selbsttätiger Absenksicherung zur Unfallverhütung
Hydraulische Verriegelung mit selbstsichernden nachstellbaren Knaggenverschlüssen ohne Gestänge
Handsteuerventil zum Öffnen und Schließen im Sichtbereich
Behälterdeckelstütze verzinkt -  lose beigelegt
Öffnung des Verschlussbodens ohne Vakuum möglich
Sicherung gegen ungewolltes Öffnen ist zu gewährleisten

Ein Beispielfoto ist dem Angebot beizulegen.

Der Behälter ist auf einem Hilfsrahmen, hinten mit zwei kräftigen Gelenklagern und vorne verwindungsfrei, aufgebaut. Der Hilfsrahmen ist entsprechend den Aufbaurichtlinien der Fahrgestellhersteller mit dem Fahrgestellrahmen verschraubt. Vorne erfolgt Verschraubung schubweich mit Tellerfedern, hinten schubfest. Der Hilfsrahmen ist in verzinkter Ausführung zu liefern und nicht zu lackieren, um der Korrosion entgegen zu wirken.

Schüttblende aus Edelstahl (kein verzinktes Stahlblech oder Aluminium), am Fahrzeugende unterhalb des Behälters, seitlich bis ca. Behältermitte hochgezogen und den Unterfahrschutz ca. 150 mm überdeckend.
Zusätzliches Steinfangblech am Schüttenende, mit dem Behälterdeckel öffnend.

Füllstandsanzeige der Schlammkammer über den gesamten Behälterdurchmesser erfolgt mit einer Schwimmeranzeige oder geeignete andere Anzeigeeinheit mit Anzeige im Bedienstand und auf der Fernbedienung. Zusätzlich ist diese mit einer manuellen Anzeigeeinheit auszurüsten. Die Inhaltsanzeige ist seitlich im hinteren Teil des Behälters eingebaut. Die manuelle Anzeige ist für alle Kolbenstellungen auszulitern.

Füllstandsanzeige der Wasserkammer über den gesamten Behälterdurchmesser erfolgt mit über ein Schauglas mit Schwimmerkugel, sowie elektronischer Anzeige im Bedienstand und auf der Fernbedienung. Die Inhaltsanzeige ist seitlich vorne rechts am Behälter eingebaut.
Menge: 1,000 St

**1.2.20 Behälterentleerung**
Entleerung durch freien Auslauf oder Druckbeaufschlagung.
Entleerung durch einen pneumatisch betätigten Entleerungskolben.
Der Kolben dient  gleichzeitig als verstellbare Trennwand zur Einteilung des Behälters in Wasser - und Schlammkammer.
Der Kolben ist mit mind. einer Hohlprofildichtung ausgerüstet.
Regelung des Druckes der Hohlprofildichtung vom Bedienstand über ein Automatikmodul zur Unfallverhütung und zusätzlicher Möglichkeit zur Handbedienung.
Zur Begehung vor dem Kolben ist ein Mannloch min. DN 450 im Kolben eingeschweißt.
Der Betriebsüberdruck des Kolbens wird auf 0,5 bar festgelegt und durch ein entsprechendes Sicherheitsventil abgesichert.

Integrierte Bolzen-Kolben-End-Anschläge entsprechend den neusten technischen Erkenntnissen aus Edelstahl mit TÜV Prüfzertifikat.

Verriegelung des Kolbens, an vier Positionen, erfolgt für jede Kolbenstellung pneumatisch mit jeweils zwei Kolbenverriegelungen innenliegend seitlich am Behälter.
Kolbenverfahren erfolgt vollautomatisch über die Canbus-Steuerung. Zusätzlich muss jederzeit ein händisches Eingreifen möglich sein.
Die Anlage ist so zu konzipieren, dass ein Kolbenverfahren auch bei geschlossenem Behälterdeckel gefahrlos möglich ist.
Eine genaue Systembeschreibung ist beizulegen.

Max. Schlammkammervolumen ca. 10.000 Liter
ist einzuhalten.

Angabe Kolbenstellungen: Schlammkammer / Wasserkammer in Liter:

Stellung 1 :____________________________________

Stellung 2:____________________________________

Stellung 3:____________________________________

Stellung 4:____________________________________
Menge: 1,000 St

**1.2.30 Saug- und Druckanlage**
*** Pauschalposition
Vakuumpumpe

Anzahl: 1 Stück
System: Flüssigkeitsringpumpe
Fabrikat:

………………………………………………………………………
Type:
Förderleistung:  min. 2.200 m3/h bei 60 % Vakuum (400 mbar)
Höchstvakuum: 90 % (100 mbar)
Antriebsleistung: ca. 85 kW bei 0,5 bar Betriebsüberdruck
Anbau: wartungsgünstig, seitlich am Hilfsrahmen auf einer stabilen Konsole, körperschallentkoppelt
Rohrleitungen in min. DN 125
Die Vakuumpumpe ist so zu wählen, dass der Betriebswasserverbrauch möglichst gering gehalten wird. Weiterhin sind zur besseren Kühlung des Betriebswassers und damit zur Verbesserung der Saugleistung zwei Betriebswasserkühler zu verbauen.

Antrieb: elastisch, über wartungsfreie Gelenkwellen, Keilriemen und pneumatisch schaltbarer
Reibungskupplung  vom NMV des Fahrgestelles

Kühlung: Kühler mit Lüfter 24 V, zur Kühlung des Betriebswassers

Ausgelegt für Dauerbetrieb

Betriebswasserkammer mit ca. 1.000 Liter Volumen und einer Inspektions- und Reinigungsöffnung DN 300

Rohrleitungen sind in mind. DN 125 dimensioniert und durch Schlauchmuffen spannungsfrei verlegt. Je ein Schwimmerventil mit PE - Kugel als Überfüllungsverhüter an der höchsten Stelle der Schlammkammer

Vorabscheider min. 120 Liter mit Edelstahl-Grobfilter zur Schaumbrechung und zusätzlichem Schwimmerventil mit PE-Kugel. Der Vorabscheiderdeckel ist mittels Knebelschrauben leicht lös- und verschließbar mit  Ablasshahn DN 2" mit anschließendem Ablaufschlauch vorgesehen.

Vierwegehahn für "Saugen/Drücken/Ausgleich", pneumatisch betätigt
Vierwegehahn für Betrieb des Entleerungskolben, pneumatisch betätigt
Rückschlagventil
Kombinierter Wasser-/Ölabscheider/Schalldämpfer
mit Ablass.
bauteilgeprüfte Sicherheitsventile 0,5 bar
Manovakuummeter - 1,0 / + 5,0 bar
Vakuumbegrenzungsventil zum Schutz der
Vakuumpumpe

Unterer Saug- und Entleerungsanschluss mit Schieber DN 100, pneumatisch betätigt, an der tiefsten Stelle des Verschlussbodens, mit Perrot-Anschluss- und Blindkupplung, Belüftungskugelhahn R1/2“ mit seitlichem Rohrabgang.

Falls eine abweichende Vakuumpumpe angeboten wird, sind die genauen technischen Daten der
Vakuumpumpe als Anlage beizufügen!
Menge: 1,000 psch

**1.2.40 Saugschlauchhaspel DN 100 mit Kombiausleger**
*** Pauschalposition
auf dem Behälterscheitel hinten befindet sich eine Schlauchablage zur Aufnahme von mind. 20 m Saugschlauch DN 100 (Fabrikat Trelleborg oder gleichwertig) mit einer Wanddicke von 10 mm.

Der Saugschlauch ist über den Kombiausleger zu führen, nutzbare Länge des Saugschlauches (Unterflur) ab voll teleskopiertem Ausleger ca. 14 m.
Zur Unterstützung des Auf- und Abhaspelvorganges sind am Ausleger zusätzliche Abzugsrollen anzubringen.

Der Kombiausleger ist wie folgt zu liefern:

-gemeinsame Führung von Saug -und Spülschlauch über
 den Ausleger
-zusätzliche Schlauchantriebe zur Unterstützung des
 Abhaspelvorganges
    - alle Schläuche werden immer auf Zug gehalten -
-Lagerung auf Drehkranz mit Schneckengetriebe,
 hydraulisch um mind. 200° schwenkbar
-Knickarm für Heben, Senken und Teleskopieren des
 Auslegers
    - Hubhöhe ca. 4.200 mm
    - Hubkraft ca. 500 kg
    - Automatische Nachführung von Hochdruck- und
  Saugschlauch beim Teleskopieren.

* Max. Auslage des Auslegers mind. 6000 mm ab

  Fahrzeugmitte

* Max. Auslage des Auslegers mind. 5000 mm nach

  hinten

* Aufnahme Seilwinde am Auslegerkopf

Anschlagpunkt Höhensicherungsgerät am Ausleger
- geprüfter  Anschlagpunkt für Höhensicherungsgerät Typ IKAR für Fallschutzausrüstung am Ausleger / Höhensicherungsgerät nach DIN EN 360/ DIN EN1496
- Anschlag muss zwingend auch bei voller Auslage des Auslegers möglich sein
- Abnahme des Auslegers für den Anschlagpunkt HSG gemäß den gültigen Vorschriften
- Erstellung der Dokumentation / Abnahmezertifikat

Lieferung eines Höhensicherungsgerätes Fabrikat Ikar oder glw.

Lieferung einer hydraulischen Seilwinde mit mind. 400 kg Traglast, am Auslegerkopf installiert und bei voller Auslage nutzbar.
Bedienung über Funkfernbedienung und manuellen Handhebel.
Seillänge mind. 15 m.

Zeichnung als Anlage ist beizufügen.

Stufenloser Schlammwasserablass DN 100 (bis auf ca. 5 % Behältervolumen) zum Zurückdrücken des Schmutzwassers über den Auslegerschlauch in den Kanal
Menge: 1,000 psch

**1.2.50 Hochdruck-Spülanlage**
*** Pauschalposition
Hochdruckpumpe
Anzahl: 1 Stück
System: Drei-Plunger-Presspumpe
Fabrikat: URACA oder vergleichbar (Fabrikat angeben)

……………………………….

Type: KD-718
Förderleistung: min. 330 l/min.

Druck  : min. 170 bar

Antriebsleistung: ca. 106 kW

Anbau: wartungsgünstig, seitlich  am Hilfsrahmen auf einer stabilen Konsole

Antrieb: elastisch, über wartungsfreie Gelenkwellen, Keilriemen und pneumatisch schaltbarer
Reibungskupplung  vom NMV des Fahrgestelles

Betrieb mittels Drehschalter am Bedienstand und auf der Fernbedienung.

Eine  genaue Beschreibung der Funktionsweise ist dem Angebot beizulegen.

Sauganschluss aus offenen Gewässern über den Auslegerschlauch in die Wasserkammer.

Einfüllvorrichtung rechts am Fahrzeug bestehend aus Storz-C-Anschluss- und Blindkupplung und Entlastungshahn, Kugelhahn und Schmutzfänger mit selbstreinigendem Filter.

Überlauf mit freier Fließstrecke und Überschwappsicherung, die Einhaltung der freien Fließstrecke von 100 mm wird gewährleistet. Überlauf nach unten geführt. Mit automatischem Absperrschieber bei „NMV aus“

Der Ansaugstutzen im Wasserbehälter strömungsgünstig für eine wirbelfreie Wasserentnahme.

In der Saugleitung zur HD-Pumpe sind ein Absperrorgan, sowie ein genügend groß dimensionierter Edelstahlfilter zu integrieren.

Die Druckleitung mit Armaturen von der Pumpe bis zur Haspel wird in DN 32 ausgeführt.

Die Einstellung des Wasserdruckes erfolgt über  die CAN-BUS-Steuerung geregelt über die Motordrehzahl.
Anzeigedisplay mind. 7 Zoll zur Anzeige der Betriebszustände im Bedienstand (keine Manometer im Bedienstand). Druck der HD-Anlage ist im Display am Bedienstand und auf der Fernbedienung anzuzeigen. Dies ist aus UVV Gründen zu garantieren.

Falls eine abweichende Hochdruckpumpe angeboten wird, sind die genauen technischen Daten der Hochdruckpumpe als Anlage beizufügen!
Menge: 1,000 psch

**1.2.60 Große Schlauchhaspel**
*** Pauschalposition
Auf dem Behälterscheitel liegend oder seitlich, für eine bessere Achslastverteilung und möglichst wenig Hecküberhang.
hydraulisch angetrieben
Schlauchaufnahmekapazität 200 m DN 25
Die Hochdruckhaspel ist nicht am Behälterdeckel oder vorn hinter dem Fahrerhaus zu verbauen um ein möglichst kompaktes Fahrzeug zu gewährleisten.

Der Hochdruckschlauch ist gemeinsam mit dem Saugschlauch über den Ausleger zu führen und mit zusätzlichen hydraulischen Antrieben am Auslegerkopf zu versehen um den Hochdruckschlauch immer auf Zug zu halten.
Auch das Arbeiten mit gekuppelten Schläuchen muss möglich sein.

Hochdruckschlauchführung ist über einen hydraulischen Wegzylinder zu realisieren, um ein gleichmäßiges Aufhaspeln zu gewährleisten. Das System muss auf unterschiedliche Schlauchaussendurchmesser einstellbar sein.
Es ist keine Kreuzleitspindel zu verbauen.

Kleine HD-Haspel hinten rechts am Fahrzeug angeordnet, hydraulisch betätigt, manuell ca. 90° schwenkbar, ausgelegt für 80 m Gummi HD-Schlauch DN 13, mit Spritzpistole und Halterung.
Bypassleitung für den Betrieb der DN 13 Haspel

KANALSPÜLSCHLÄUCHE:
DN 25 - 160 m, Ausführung Gummi, Betriebsdruck 250 bar, komplett eingebunden.

DN 13 - 60 m, Ausführung Gummi, Fabrikat Trelleborg oder gleichwertig, Betriebsdruck 250 bar komplett eingebunden.

Spritzpistole URACA oder gleichwertig

Wassermangelwarnanlage mit Vorwarnton und Klartextmeldung am Bedienungsstand sowie automatischer  Pumpenabschaltung bei Wassermangel.

Restwasserentleerung pneumatisch für alle wasserführenden Teile der Hochdruckanlage.

Winterheizung der Hochdruckanlage bis -5°C
Winterbetrieb durch mind. 3 parallel geschaltete Kreiselpumpen zur Umwälzung des Spülwassers
2x Schlauchkreislauf, 1x Hochdruckpumpenkreislauf
Frostfestigkeit bis ca. -5°C
Menge: 1,000 psch

**1.2.70 Steuerung und Bedienung**
*** Pauschalposition
- Hauptbedienstand
Steuerung über CAN-BUS-Steuerung
Erster Bedienschrank hinten rechts in Edelstahlgeräteschrank verbaut und abschließbar.
Min. 7“ Display im Hauptbedienschrank mit kombinierter Touch- und Tastenbedienung in den verschiedenen Anzeigeseiten.
Die Bedienung des Fahrzeuges erfolgt nicht über das Touch-Display.
Schaltelemente nicht im Display integriert, sondern separat über beleuchtete Taster.
Ausführung min. Schutzausführung IP65

- Fernbedienung
Funkfernbedienung mit mind. 300 m Reichweite.
Fernbedienung muss auch über Kabel nutzbar sein.
Alle Bedienungen bis auf das Kolbenfahren müssen auch über die Fernbedienung möglich sein.
Mind. 4“  Farbdisplay in der Fernbedienung mit Anzeige der Füllstände der Wasser- und der Schlammkammer, Druck HD-Pumpe, Vakuum der Vakuumpumpe, Schlauchlängenmessung

Automatisierte Arbeitsfunktionen  - keine Einzelschalt- funktionen -  zur Vermeidung von Fehlbedienung.

Fehlerdiagnose über Fehlermeldung in Klartext im Display und Hilfemenü.

Überwachung von:
Wassermangel Hochdruckpumpe
Fehlfunktionen Schaltventile
Vakuumanlage
Kolbenfahren
Temperaturüberwachung von Kühlwasser, Betriebswasser VP, Hydrauliköl

Service-Anzeigen im Display:
Momentane Drehzahl
Betriebsdruck Hochdruckpumpe
Betriebsdruck Vakuumpumpe
Füllstände Wasser- und Schlammkammer
Betriebsstunden Vakuum- und Hochdruckpumpe

elektronisches Meterzählwerk:
Autark arbeitendes elektronisches Meterzählwerk mit digitaler Anzeige der abgerollten Schlauchlänge der großen HD-Haspel (DN 25) im Display, mit Relativ- und Tagesmeteranzeige, CAN-BUS-Ausgang zum Abfragen und  Ausdrucken der Daten über USB am Bedienstand

folgende Funktionen:

- Messung der Spülstrecke relativ zu einer einstellbaren Startposition
- Messung Tageswegstrecke als Summe der vorwärts gespülten Strecken
- Messung Spülstrecke bis zu einem Zielpunkt
- Messung Spülstrecke zwischen End- und Zielpunkt
- Automatischer Schlauchstopp beim Aufhaspeln bei 5 m zur Unfallverhütung

Angabe des Herstellers und Typ der CAN-BUS-Steuerung

…………………………………………………………………..

Fotos der Baugruppen der CAN-BUS-Steuerung
Referenzen über gelieferte CAN-BUS-Steuerungen der mit Angabe des Ansprechpartners, Telefon und Adresse.

Genaue Beschreibung der Funktionen in den Bedienständen ist mit dem Angebot vorzulegen.
Menge: 1,000 psch

**1.2.80 Hydraulik-Anlage**
*** Pauschalposition
Hydraulische Handventile zur zusätzlichen Steuerung von:
Ausleger heben/senken
Ausleger schwenken
Ausleger teleskopieren
Saugschlauch auf/ab
HD-Schlauch DN 25 auf/ab
HD-Schlauch DN 13 auf/ab
Behälterdeckel öffnen/schließen
Behälterverriegelung öffnen/schließen

Diese Funktionen müssen auch noch beim Ausfall des Bedienstandes manuell bedienbar sein um das Aufsuchen einer Servicestation zu gewährleisten.

Auslegung der Hydraulikanlage mit Hydraulikpumpe für alle nötigen hydraulischen Funktionen
Ölbehälter
Hydraulikpumpen
Hydraulikmotoren
Rücklauffilter
Steuerventile
ein gleichzeitiges Arbeiten mit allen hydraulischen Funktionen (Schlauchhaspel, Ausleger, usw.) muss möglich sein.

Angabe des Fabrikats: ...................................................
Menge: 1,000 psch

**1.2.90 Pneumatik-Anlage**
*** Pauschalposition
Überströmventil
Absperrventil mit Entlüftung
Luftbehälter mit Entwässerungsventil
Druckminderventil mit Manometer mit separatem Luftanschluss für zum Beispiel Absperrblasen am Fahrzeugende.

Mikroöler vor der Ventilinsel
Menge: 1,000 psch

**1.2.100 Elektrik**
*** Pauschalposition
rückwärtige Beleuchtung 24V am Fahrzeug mit Schutzgittern aus Edelstahl

1x LED-Scheinwerfer hinten mittig am Deckel

LED-Umfeldbeleuchtung mit je zweilinks und rechts am Aufbau angebrachten LED-Scheinwerfern mit Schaltung vom Fahrerhaus und vom Bedienstand

LED-Arbeitsscheinwerfer, 1 Stück, als Punktstrahler, am Ausleger fest montiert

2 Blitzkennleuchten LED am Ausleger hinten fest montiert mit Schutzbügel als Zweigabweiser.

Farb-Rückfahrkamera
Lieferung und Einbau eines Farb-Rückfahrvideosystems mit äquivalenter Schutzart IP 65 am Fahrzeug.
Farb-Kamera mit wetterfestem Aluminiumgehäuse, Schmutzklappe und elektronischer Helligkeitsregelung hinten oben am Fahrzeug installiert. Anschluss erfolgt an einen separaten, im Fahrerhaus montierten mind. 7“ Farbmonitor mit der Schaltung über Rückwärtsgang und Dauerbetrieb, so dass  das rückwärtige Bild zu Positionierung des Fahrzeuges dauerhaft eingeblendet werden kann.

2x LED-Blitzer 6-fach hinten unten im Unterfahrschutz, getrennt am Bedienstand abschaltbar

2x LED-Blitzer 3-fach vorn im Kühlergrill des Fahrgestells verbaut

2x Begrenzungsleuchten LED (Hörnchen) am hinteren Unterfahrschutz
Menge: 1,000 psch

**1.2.110 Anbauten**
*** Pauschalposition
Schraubstock 125 mm Backenbreite, ausziehbar an geeigneter Stelle angebracht.

Grobschmutzkasten aus Edelstahl, ca. 40-60 Liter Volumen mit Gitterrost

Aluleiter ca. 3.000 mm lang, mit Halterung am Aufbau

Handwaschvorrichtung warm, mit ca. 5 l
Wasservorratsbehälter, Auslaufhahn,
Seifenspender und Vorratsbehälter für Papierhandtücher.

Seilzugaufroller mit ca. 15 m Nylonseil am Ausleger

Zentralschmierblock: Alle Schmierstellen der Stehlager der Antriebe sind nach außen geführt und in Zentralschmierblöcken gut zugänglich seitlich am Fahrgestellrahmen zusammengeführt.

Zentralschmierblöcke mit 10-20 Schmierstellen am Aufbau zusammengeführt an eine zentrale gut zugängliche Stelle am Aufbau.

Gelenkwellen sind in einer wartungsfreien Ausführung zu liefern.

Halterungen für:

- Schaufel, Besen
- Standrohr und Hydrantenschlüssel
- Schachthaken
- Sicherheitsschachtgitter
- Warnleitkegel 500 mm im hinteren Fahrzeugbereich
- Düsenpaneel 5x 1" /5x 1/2"

Lieferung eines Feuerlöschers mit Halterung am Aufbau
Kunststoffkotflügel mit Schmutzfängern sowie Hemmschuhe an geeigneter Stelle.

TÜV - geprüfte Unterfahrschutzeinrichtung, sowie seitlicher Anfahrschutz nach EG-Richtlinie, entsprechend den örtlichen Gegebenheiten und technischen Anforderungen.

Am Aufbau sind beidseitig geeignete Anschlagpunkte für eine Leiter vorzusehen.
Menge: 1,000 psch

**1.2.120 Schlauch- und Gerätekasten**
*** Pauschalposition
Rechts am Aufbau sind drei geschlossene Gerätekästen aus Edelstahl mit nach oben zu öffnenden Klappen und Gasdruckfedern, max. mögliche Länge. Innen mit Gummimatten ausgelegt und beleuchtet.

Rechts ist im Rahmenbereich ein Geräteschrank aus Edelstahl mit Innenbeleuchtung zu verbauen.

Links ist ein geschlossener Schlauchkasten aus Edelstahl mit nach oben zu öffnenden Klappen und Gasdruckfedern zur Aufnahme von Saugschläuchen angebracht, mögliche Länge nach Platzverhältnissen. Ablauf mit Schlauch nach unten.
Darüber ist eine offene Schlauchablage aus Edelstahl (mind. 2.900 mm Länge) zu installieren. Diese ist mit Gurten und Ösen zu Ladungssicherung zu versehen.

Alle Kästen und Schränke sind mit LED-Beleuchtung auszustatten.
Alle Kisten und Schränke ausgelegt mit Gummimatten

Werbetafeln jeweils rechts und links.

Diese sind aus Gewichtsgründen gleichzeitig als Schmutzauffangrinne zu konstruieren um die Verschmutzung des Behälters durch die Saug- und Hochdruckhaspel zu verhindern. Ablaufschlauch ist nach unten zu führen.
Menge: 1,000 psch

**1.2.130 Sonstige Ausstattung**
*** Pauschalposition
Klappbare Edelstahl-Schutzgitter für die Rückleuchten
Menge: 1,000 psch

**1.2.140 Schallschutz und Seitenverkleidung**
*** Pauschalposition
Die Übersetzung vom Nebenantrieb des Fahrgestells ist so zu wählen, dass  bei möglichst geringen Motordrehzahlen die Pumpendrehzahlen erreicht werden. Dadurch ist die Geräuschemission geringer, der Motor wird geschont und Kraftstoff eingespart.

Die Rohrleitungen sind zur Körperschallentkoppelung über flexible Schlauchleitungen miteinander verbunden.

Die Vakuumpumpe und die HD-Pumpe werden mit seitlichen zu öffnenden Lärmschutzwänden versehen.
Die Lärmschutzwände sind bis mind.  Fahrerhaushöhe hochgezogen und in Kommunalorange RAL 2011 zu lackieren
Menge: 1,000 psch

**1.2.150 Lackierung**
*** Pauschalposition
Sandstrahlung aller zu lackierenden Stahlteile nach DIN 55928,

Grundierung mit einer Schichtdicke von ca. 30 µm.

Lackierung aller Teilkomponenten nicht auf dem Fahrgestell, sondern separat.

Lackierung des Fahrgestells separat.

Die getrocknete Grundierung wird mit Metallgrundfüller versehen.

Nach dem Schleifen werden alle Schweißnähte und Hohlräume mit Polyurethan Dichtungsmasse versiegelt.

2-Komponenten Acryllackierung in RAL 2011 Kommunalorange in 3 Decklackierungen, so dass eine Gesamtschichtdicke von mind. 120 µm erreicht wird.

Trocknung der gesamten Lackierung bei ca. 60°C

Folienwarnmarkierung nach DIN 30710 vorn und hinten
am Fahrzeug.

Konturmarkierung
Menge: 1,000 psch

#### Abschnitt 1.3 Sonstiges

**1.3.10 Liefer- und Leistungsbedingungen**
*** Pauschalposition
- ZÜS-Fahrzeugabnahme entsprechend den gesetzlichen
  Bestimmungen (selbstfahrende Arbeitsmaschine)
- Fahrzeugabnahme nach § 21 StVo
- Zertifizierung (EG-Konformitätsnachweis)

nach § 13 EG-FGV durch eine zugelassene Überwachungsstelle zur Erlangung einer Einzelgenehmigung.
Menge: 1,000 psch

**1.3.20 Technische Unterlagen**
*** Pauschalposition
Komplette Dokumentation zum Fahrzeug und Aufbau
einschl. Bedienungshandbuch und Ersatzteilliste.
Der Bedienungsanleitung ist ein normgerechter Hydraulikschaltplan, ein normgerechter Elektroschaltplan sowie ein Wartungs- und Schmierplan beigefügt.
Die Dokumentationen sind einmal in Papierform und einmal
als PDF-Datei zu übergeben.
Menge: 1,000 psch

*Hinweis: Referenzen*
Referenzen über gelieferte Fahrzeuge der letzten drei Jahre sind dem Angebot beizufügen, mit Ansprechpartner, Adresse und Telefonnummer.

#### Abschnitt 1.4 Eventualpositon

**1.4.10 Zusatzaustattung**
*** Pauschalposition
*** Bedarfsposition ohne GB
Lieferung einer Düsen- und Werkzeugausstattung:
Eiformdüse 1/2"
Quattro-Stocherdüse 1/2"
Universaldüse 1"
Eiformdüse 1"
Quattro-Granate 1"
Weitwurfdüse 1"
Umlenkrollengerät DN 25 mit 3x Aluminiumrolle
Allround-Schachtsicherheitsgitter mit Umlenkrolle und verschließbarer Arbeitsöffnung
Menge: 1,000 psch
